# Muster-Leistungsbeschreibung
Leistungsbeschreibung (GAEB 90, DA81)
Währung: EUR

## Beschichtung - Epoxydharz
Datum: 12.09.25

### Titel 00001 Positionen

**00001.0001 Mineralischer Korrosionsschutz und Haftbrücke (Betofix KHB SR)**
Aufbringen einer sulfatresistenten
Korrosionsschutzbeschichtung auf den vorbereiteten
Bewehrungsstählen und
einer sulfatresistenten Haftbrücke
auf den vorbereiteten mineralischen Untergrund
mit dem 1-komponentigen, zementgebundenen,
kunststoffvergüteten Schlämmmörtel Remmers Betofix
KHB SR.

Korrosionsschutz:
Arbeitsgänge: 2
Schichtdicke je AG: ? 1 mm

Haftbrücke:
Arbeitsgänge: 1
Schichtdicke: ? 1 mm

Verbrauch:
ca. 1,8 kg/m²/mm Remmers Betofix KHB SR <1079>
Einheit: m2

**00001.0002 Montage- und Reparaturmörtel (Betofix R2 SR rapid)**
*** Bedarfsposition ohne GB
Liefern und Herstellen eines frühbelastbaren Montage-
und Reparaturmörtels mit Remmers Betofix R2 SR rapid.

Verbrauch:
ca. 1,8 kg/dm³ Remmers Betofix R2 SR <1004>
Einheit: ltr

**00001.0003 Mineralischer Betonersatz SR PCC I+II (Betofix R4 SR)**
Liefern und Herstellen eines faserverstärkten PCC/SPCC
zur statischen Instandsetzung von Betonbauwerken
mit Remmers Betofix R4 SR.

Verbrauch:
ca. 2,0 kg/m²/mm Schichtdicke, bzw. ca. 2,0 kg/dm³.
Remmers Betofix R4 SR <1084>
Einheit: ltr

**00001.0004 Dichtungskehle mineralisch (Betofix R2 SR rapid)**
*** Grundposition ZZ 001.0
Herstellen einer mineralischen Dichtungskehle Radius 5
cm, im Übergangsbereich Wand-Boden und allen
Eckbereichen mit
Remmers Betofix R2 SR rapid, einem frühbelastbaren
Montage- und Reparaturmörtel.

M3-Mörtel nach RiLi-SIB und Klasse R2 nach DIN EN
1504-3 und B1 gem. DIN 19573 (WWBeschichtungsmörtel).

Anforderungen an den Untergrund:
- Tragfähig, sauber und staubfrei.
- Die Abreißfestigkeit des Untergrundes muss i.M. >
1,5 N/mm² betragen.

Verbrauch:
ca. 2,0 kg/lfdm Remmers Betofix R2 SR rapid<1004>
Einheit: m

**00001.0005 Dichtungskehle im Übergang Wand-Boden mit PCC-Mörtel (Betofix R4 SR)**
*** Wahlposition ZZ 001.1
Herstellen einer mineralischen Dichtungskehle,
Radius 5 cm, im Übergangsbereich Wand-Boden
mit Remmers Betofix R4 SR.

Beanspruchbarkeitsklassen nach DAfStb-Richtlinie: M2
und M3
Anforderungsklasse nach DIN EN 1504-3: R3/R4

Verbrauch:
ca. 1,2 kg/lfm Remmers Betofix R4 SR <1084>
Einheit: m

**00001.0006 PCC-Feinspachtel (Betofix Fill SR)**
Feinspachtelung auf vorbereiteten Flächen
mit dem einkomponentigen,
mineralischen, kunststoffvergüteten
PCC-Feinspachtel Remmers Betofix Fill SR.

Bauteil:___________

Einbaulage:______________

Schichtdicke:______ mm

Verbrauch:
Ca. 1,75 kg/m²/mm Schichtdicke, bzw. ca. 1,75 kg/dm³
Betofix Fill SR <10180>
Einheit: m2

**00001.0007 Grundieren mit einem untergrundtoleranten 2K EP-Bindemittel (MT)**
*** Grundposition ZZ 002.0
Grundieren der vorbereiteten, sauberen
und saugfähigen Beton bzw.
Estrichflächen bis zur Sättigung mit
Epoxy MT 100, einem
transparenten, mechanisch belastbaren,
untergrundtoleranten, zweikomponentigen
Epoxydharz. Das Material wird in geeigneter
Weise, z. B. mit einem Gummischieber auf
der Fläche verteilt und sofort im Anschluss
mit einem Farbroller sorgfältig in den
Untergrund eingearbeitet.

Ist nicht gewährleistet, dass innerhalb
von 24 Std. weitergearbeitet werden
kann, so ist die noch frische
Grundierung gezielt abzustreuen oder vor
der nachfolgenden Beschichtungsmaßnahme
anzuschleifen.

Verbrauch:
mind. 0,30 kg/m² Remmers Epoxy MT 100 <0936>
(je nach Saugfähigkeit/Porosität des Untergrundes)
Absandung:
mind. 1,00 kg/m² Remmers Quarz 03/08 DF <4406>
Einheit: m2

**00001.0008 Spezialgrundierung mit einem 2K EP-Bindemittel (FAS)**
*** Wahlposition ZZ 002.1
Grundieren der vorbereiteten, sauberen
und saugfähigen Beton bzw.
Estrichflächen bis zur Sättigung mit
Epoxy FAS 100, einer
untergrundtoleranten, transparenten,
zweikomponentigen Spezialgrundierung auf
Epoxydharzbasis.

Das Material wird in geeigneter
Weise, z. B. mit einem Gummischieber auf der
Fläche verteilt und sofort im Anschluss
mit einem Farbroller sorgfältig in den
Untergrund eingearbeitet.

Ist nicht gewährleistet, dass innerhalb
von 24 Std. weitergearbeitet werden
kann, so ist die noch frische
Grundierung gezielt abzustreuen oder vor
der nachfolgenden Beschichtungsmaßnahme
anzuschleifen.

Verbrauch:
mind. 0,30 kg/m² Remmers Epoxy FAS 100
(je nach Saugfähigkeit/Porosität des Untergrundes)
Absandung:
mind. 1,00 kg/m² Remmers Quarz 03/08 DF<4406>
Einheit: m2

**00001.0009 Dreifache Versiegelung mit EP Universal**
Beschichten der vorbereiteten Fläche mit
 Epoxy Universal, einer
lösemittelhaltigen, rissüberbrückenden,
teerfreien Beschichtung auf
Epoxydharzbasis mit hoher
Chemikalienbeständigkeit und großem
Einsatzspektrum in mind. 3
Arbeitsgängen. Das angemischte Material
wird in geeigneter Weise, z. B. mit
einem Farbroller gleichmäßig auf den
Untergrund aufgebracht. Die werkseitig
vorgegebenen Intervallzeiten mind. 8
Std. bis max. 48 Std. sollten unbedingt
eingehalten werden, da es sonst zu
Verbundschwierigkeiten kommen kann.

Verbrauch:
mind. 1,20 kg/m²  Epoxy Universal <5590-5592>
(für drei Anstriche)
Einheit: m2
